# Hebelschule Titisee-Neustadt
Angebotsaufforderung (GAEB 90, DA83)
DV-Nummer: 7012
Währung: EUR
Auftraggeber: Stadt Titisee-Neustadt, Stadtverwaltung, Pfauenstraße 2 - 4,

## Tischlerarbeiten Fensterbänke
Datum: 23.10.26

*Hinweis*
Bauvorhaben:
Generalsanierung Hebelschule
Hebelstraße 15,79822 Titisee-Neustadt

Bauherr:
Stadt Titisee-Neustadt
Pfauenstraße 2-4
79822 Titisee-Neustadt

Baustelle:
Hebelschule
Hebelstraße 15
79822 Titisee-Neustadt

Objektbeschreibung:
Die LKW- und Materialerschließung der Baustelle
erfolgt über die Hebelstraße direkt
zur Baustelle. Personal kann ebenfalls über diese Wege
zur Baustelle gelangen.

Baustelleneinrichtung und Lagerflächen
Die Baustelleneinrichtung umfasst nur die direkten
Lagerflächen für
Verbrauchsmaterialien, Abbruchmaterial muss
arbeitstäglich abtransportiert werden.
Ein parken auf dem Baustellengelände ist Aufgrund der
knappen
Baustelleneinrichtung nicht möglich. Die
Firmenfahrzeuge können nur zur Be- und
Entladung an der Baustelle stehen und müssen dann
entlang der umliegenden
Straßen geparkt werden.

Baustrom und Bauwasser
Es werden bauseits Baustrom und Bauwasser gestellt.
Die Kosten trägt der
Auftraggeber.

Sanitäre Einrichtungen und Unterkünfte
Es werden bauseits gemeinschaftlich nutzbare
Sanitärcontainer aufgestellt. Die Kosten
trägt der Auftraggeber.

Baukran / Hebezeuge
Für die Arbeiten steht bauseits kein Kran oder
sonstiges Hebezeug zur Verfügung.

Gerüste:
Das Gebäude ist zum Zeitpunkt der Ausführung nicht
eingerüstet.

Müllentsorgung Baustelle:
Für die Entsorgung des anfallenden Bauschutts werden
vom AG keine Müllmulden zur
Verfügung gestellt. Jeder an der Baustelle tätige
Betrieb ist für die Entfernung und
Entsorgung der anfallenden Materialien im Rahmen der
bestehenden gesetzlichen
Regelungen der Abfallentsorgung verantwortlich.
Im übrigen gelten die Regelungen der VOB, DIN 18299,
(insbesondere Ziffer 4.1.11)
Gegenstände und Abfälle, die von den Auftragnehmern
gem. VOB nicht sofort von der
Baustelle entfernt werden, aber auch keinem
Auftragnehmer direkt zuzuordnen sind,
werden bauseits entfernt. Die entstehenden Kosten
werden ohne weiteren Nachweis,
nach Ermessen der Bauleitung auf die am Bau tätigen
Firmen umgelegt.

Es ist ausdrücklich untersagt, Bauschutt, Abfälle oder
sonstige Gegenstände über das
Gerüst nach unten zu werfen.

Umweltschutz und Verschmutzung des öffentlichen
Verkehrsraumes:
Die Baustelle ist vom AN so einzurichten und zu
betreiben, dass die Pflichten, die sich
aus §22 des Bundes-Immisionsschutzgesetzes ergeben,
insbesondere schädliche
Umwelteinwirkungen wie z.B. Staub und Lärm auf ein
technisch mögliches
Mindestmaß zu vermindern oder zu vermeiden, erfüllt
werden. Es gilt die "Allgemeine
Verwaltungsvorschrift zum Schutz gegen Baulärm".
Immisionsrichtwerte:
Tagsüber (7.00 - 20.00 Uhr) 55 dB(A)
Nachts  (20.00 - 7.00 Uhr) 40 dB(A)
Auftretende Verschmutzungen im öffentlichen
Verkehrsraum sind sofort zu beseitigen,
der AN haftet für Forderungen Dritter. Im Falle einer
Überschreitung der o.g.
Grenzwerte trägt der AN die Kosten einer behördlich
angeordneten Messung. Die vom
AN eingesetzten  Geräte und Maschinen müssen der32.
BlmSchV entsprechen. Es
sind nur langsam laufende, staubarm arbeitende
Bearbeitungsgeräte zu verwenden.

Allgemeine Hinweise zu Ausführung und Kalkulation
Für die Lagerung von Werkzeug und Material ist aus
Platzgründen innerhalb der
Baustelleneinrichtung so zu erfolgen, dass keine
Unfallgefahr für Dritte besteht. Der
AN hat sich vor Angebotsabgabe ausreichend über Art
und Umfang der erforderlichen
Leistungen zu informieren, es wird empfohlen vor
Angebotsabgabe eine
Ortsbesichtigung durchzuführen. Alle im LV angegebenen
Maße sind als reine
Kalkulationshilfe zu verstehen und dürfen nicht zur
Fertigung verwendet werden.

*Hinweis*
Koordination gemäß Baustellenverordnung
Allgemeine Hinweise zum Arbeits- und Gesundheitsschutz

Allgemeines
Auf Grundlage der Baustellenverordnung vom 10. Juni
1998 wird vom Bauherrn ein
Sicherheits- und Gesundheitsschutz-Koordinator
(SiGeKo) eingesetzt.
Baustelleninfrastruktur
Durch den AG werden sanitäre Einrichtungen, Baustrom,
Bauwasser und die
Beleuchtung der Verkehrswege aufgebaut, vorgehalten
und unterhalten. Die
Beleuchtung der Arbeitsplätze sind in die Positionen
ein zu kalkulieren.
Besonderheiten der Baustelle
Bei dem Bauvorhaben handelt es sich um die Sanierung,
Dabei werden außen
(Fassade, Dach) und innen (Wand-, Deckenflächen)
ausgeführt. Das Gebäude ist
während der Sanierung geschlossen.
Sicherheitstechnische Begehungen
Eine sicherheitstechnische Begehung ist keine Abnahme
der sicherheitstechnischen
Einrichtungen und Arbeitsschutzmaßnahmen. Sie
entbindet den Unternehmer nicht
von seiner Verantwortung und seine Bauleiter nicht von
der Pflicht, die Arbeitsschutz-
und Unfallverhütungsvorschriften einzuhalten bzw. die
Einhaltung dieser
sicherzustellen.
Sicherheitseinrichtungen
Für das betriebssichere Herstellen und die Freigabe
von gemeinsam genutzten
Sicherheitseinrichtungen ist das beauftragte
Unternehmen verantwortlich.
Gemeinsam genutzte Sicherheitseinrichtungen dürfen nur
mit Zustimmung des
SiGeKo und der Bauleitung verändert oder entfernt
werden. Kein Unternehmen ist
befugt anderen Unternehmen Anweisungen zu erteilen zum
Zweck der Veränderung
oder Entfernung von gemeinsam genutzten
Sicherheitseinrichtungen.
Ein Unternehmer, der unbefugt Veränderungen oder
Entfernungen veranlaßt hat, trägt
die Verantwortung für die betriebssichere
Wiederherstellung.
Brandschutz
Werden Arbeiten mit Brandgefahr (Schweiß-, Schneid-,
Trennschleifarbeiten)
ausgeführt, sind die Arbeiten vorher anzumelden und
Feuerlöscheinrichtungen
bereitzuhalten. Das Stellen von Brandwachen und
Kontrollen nach Arbeitsende sind
Aufgabe des Unternehmers.
Befugnisse des SiGeKo
Der SiGeKo koordiniert den Bauablauf auf Grundlage der
Baustellenverordnung
und schreitet bei erkennbaren Gefahrenzuständen ein.
Grundpflichten des Unternehmers
Die Pflicht des Unternehmers zur Verhütung von
Arbeitsunfällen (§2 BGV A1) und die
Pflicht zur Koordinierung von Arbeiten (§6 BGV A1)
wird durch die Tätigkeit des
Koordinators nicht berührt.
Folgende Punkte hat der Unternehmer beim Treffen von
Maßnahmen zum
Arbeitsschutz (Schutz von Beschäftigten) besonders zu
beachten:
1. Zusammenarbeit zwischen den ausführenden Firmen
bezogen auf
sicherheitstechnische Einrichtungen,
2. Wechselwirkung zwischen den Arbeiten auf der
Baustelle und anderen
betrieblichen Tätigkeiten auf dem Baugelände oder in
der Nähe,
3. Instandhalten der Arbeitsmittel,
4. Einsatz der erforderlichen persönlichen
Schutzausrüstung (PSA),
5. Vorkehrungen zur Lagerung und Entsorgung der
Arbeitsstoffe und Abfälle,
insbesondere der Gefahrstoffe,
6. Anpassung der Ausführungszeiten für die Arbeiten
unter Berücksichtigung der
Gegebenheiten an der Baustelle.
Arbeitsmittel
Arbeitsmittel haben den geltenden Normen sowie dem
Stand der Technik zu
entsprechen. Sie dürfen nur bestimmungsgemäß
eingesetzt und nur von
unterwiesenen Personen aufgebaut und bedient werden.
Mitteilungspflichten
Der Unternehmer hat dem SiGeKo auf dessen Aufforderung
den verantwortlichen
Bauleiter, den/die Ersthelfer und die
Sicherheitsfachkraft zu benennen.
Der Unternehmer hat dem SiGeKo unaufgefordert alle
Unfälle mit Personenschaden
(mit/ohne Arbeitsausfall) oder schwerem Sachschaden zu
melden.
Der Unternehmer ist verpflichtet auf Grund rechtlicher
Grundlagen geforderte
Anzeigen, Meldungen und Genehmigungen bei den
zuständigen Stellen einzureichen
bzw. zu beantragen und unaufgefordert den SiGeKo zu
informieren.
Notwendige Prüfprotokolle von Arbeitsmitteln,
Nachweise über Sachkunde und
Eignung des Personals haben die Unternehmen auf
Verlangen dem SiGeKo
vorzulegen.
Unterweisung
Der Unternehmer hat vor Beginn seiner Tätigkeit diese
Allgemeinen Hinweise sowie
die für das Bauvorhaben erlassenen Regeln
(Baustellenordnung, Sicherheitsregeln)
nachweislich jedem seiner Mitarbeiter, die auf der
Baustelle tätig werden, zur Kenntnis
zu geben. Dies gilt für den Einsatz von
Nachunternehmern sinngemäß.

*Hinweis*
Hinweis zur Baustellenzufahrt
Die Baustellenzufahrt bzw Anlieferung erfolgt über die
Hebelstraße nähe Bushaltestelle.

Die Anlieferungszeit auf die Baustelle ist vormittags
nur zwischen 8:45 Uhr und 12:30 Uhr und nachmittags
ab 14:00 Uhr möglich.

Außerhalb dieser Zeiten ist Schulbusverkehr im Bereich
der Baustellenzufahrt und somit keine Anlieferung
möglich.

Beim Ein- und Ausfahren eines Fahrzeugs auf die
Baustelle zum Be- oder Entladen ist der Bereich durch
Sicherungspersonal abzusichern.

Eine Einweisung durch die Bauleitung an die
verantwortliche Person erfolgt beim Startgespräch.

Die der Ausschreibung beiliegende verkehrsrechtliche
Anordnung ist in vollem Umfang zu beachten und in
die Preise miteinzukalkulieren.

*Hinweis*
Dem Leistungsverzeichnis sind folgende Unterlagen als
Kalkulationsgrundlage beigefügt:

- Verkehrsrechtliche Anordnung
- Übersichtsplan BE Plan
- Grundrisse UG EG 1.OG und 2. OG
- Schnitt B-B
- Detailplan: AA5D BN-- 692-V1 Fensterbänke Nordseite
Neubau
- Detailplan: AA5D BN-- 693-V1 Fensterbänke Nordseite
Brüstungskanal
- Detailplan: AA5D BN-- 694-V1 Fensterbänke Nordseite
- Detailplan: AA5D BS-- 691-V1 Fensterbänke Südseite

### Titel 01 Baustelleneinrichtung

**01.1 Baustelle einrichten räumen**
Baustelle für sämtliche, in der Leistungsbeschreibung
aufgeführten Leistungen einrichten und räumen, und für
den
Zeitraum der Ausführung vorhalten.
Menge: 1,000 St

### Titel 02 Fensterbänke innen

*Hinweis*
Die in den nachfolgenden Positionen beschriebenen
Fensterbänke sind vor Ort aufzumessen, nach diesem
Aufmaß erfolgt die Herstellung der einzelnen
Fensterbänke.
Die Fensterbänke sind dann durch Nachsägearbeiten auf
der Baustelle so anzupassen, dass diese
Wandbündig und press am Fenster anliegend montiert
werden können.
Sämtliche Arbeitsschritte die zur Ausführung benötigt
werden, sind in die einzelnen Positionen einzurechnen.

Die in den Leistungspositionen angegebenen Abmessungen
der Fensterbänke sind als Circa-Maße zu
verstehen und dienen der Kalkulation.

Jede Fensterbank muss separat aufgemessen und nach
Aufmaßliste hergestellt werden.

Die Fensterbänke sollen wie folgt hergestellt werden:
-> Trägerplatte Birke Multiplex, 24 mm, inkl. Rundung
der Kanten
-> sichtbare Multiplexkante, lackiert
Sämtliche Oberflächen HPL, Farbe und Struktur nach
Wahl AG

#### Bereich 02.01 Fensterbänke Nordseite

**Ausführungsbeschreibung 0001 Ausführung Fensterbänke Nordseite**
*Ausführung Fensterbänke Nordseite*
Fensterbank:
Innenfensterbank aus Birke Multiplex Sperrholz,
Materialstärke 24 mm, beidseitig mit HPL belegt,
Vorderkante
und Ecken abgerundet, Multiplex Kante sichtbar,
transparent
lackiert, seitlicher Anschluss jeweils mit
Ausklinkungen,
HPL Struktur und Farbe nach Wahl AG

Befestigung:
Befestigung durch Konsolenbrett/Plattenstreifen an
Brüstung
geschraubt, in Heizkörpernische eingepasst,
Sichtbare Schraubenköpfe mit Kunststoffabdeckung in
Farbe
des HPL, Untergrund Mauerwerk,
Konsolenbrett aus Birke Multiplex Sperrholz,
Materialstärke 30 mm, beidseitig mit HPL belegt, Kante
unten
sichtbar, transparent lackiert,
HPL Struktur und Farbe nach Wahl AG.

Die Fensterbank soll mit dem Konsolenbrett mit nicht
sichtbaren
Befestigungsmittel verbunden werden.

Für Fensterbänke ab 250 cm Länge gilt:
Die Fensterbänke werden mit geeigneten
Verbindungsmitteln
aneinandergestoßen. Die Position der Stöße orientiert
sich an
den Fensterstößen.

Ausführung gemäß Zeichnung

**02.01.10 Herstellen, liefern und einbauen von inneren Fensterbänken 180 cm**
Einbauort:
EG Raum B.003,
1.OG Raum B.101,
2.OG Raum B.202, B.205

Fensterbankmaße:
Breite 160 mm, Länge '1800' mm, Stärke 24 mm

Befestigung Fensterbank/Konsolbrettmaße:
Höhe 160 mm, Länge 1800 mm, Stärke 30 mm

Plannummer:
AA5D BN-- 694-V1 Fensterbänke Nordseite
Menge: 4,000 St

**02.01.20 Herstellen, liefern und einbauen von inneren Fensterbänken 230 cm**
Einbauort:
EG Raum Raum B.004,
1.OG Raum B.105,
2.OG Raum B.204, B.205

Fensterbankmaße:
Breite 160 mm, Länge '2300' mm, Stärke 24 mm

Befestigung Fensterbank/Konsolbrettmaße:
Höhe 160 mm, Länge 2300 mm, Stärke 30 mm

Plannummer:
AA5D BN-- 694-V1 Fensterbänke Nordseite
Menge: 6,000 St

**02.01.30 Herstellen, liefern und einbauen von inneren Fensterbänken 250 cm**
Einbauort:
EG Raum Raum B.001,
1.OG Raum B.101,
2.OG Raum B.201

Fensterbankmaße:
Breite 160 mm, Länge '2500' mm, Stärke 24 mm

Befestigung Fensterbank/Konsolbrettmaße:
Höhe 160 mm, Länge 2500 mm, Stärke 30 mm

Plannummer:
AA5D BN-- 694-V1 Fensterbänke Nordseite
Menge: 5,000 St

**02.01.40 Herstellen, liefern und einbauen von inneren Fensterbänken 280 cm**
Einbauort:
EG Raum Raum B.003, B.004
1.OG Raum B.103, B.104, B.106
2.OG Raum B.203, B.20, B.206

Fensterbankmaße:
Breite 160 mm, Länge '2800' mm, Stärke 24 mm

Befestigung Fensterbank/Konsolbrettmaße:
Höhe 160 mm, Länge 2800 mm, Stärke 30 mm

Plannummer:
AA5D BN-- 694-V1 Fensterbänke Nordseite
Menge: 8,000 St

**02.01.50 Herstellen, liefern und einbauen von inneren Fensterbänken 300 cm**
Einbauort:
EG Raum Raum B.003
1.OG Raum B.102
2.OG Raum B.202

Fensterbankmaße:
Breite 160 mm, Länge '3000' mm, Stärke 24 mm

Befestigung Fensterbank/Konsolbrettmaße:
Höhe 160 mm, Länge 3000 mm, Stärke 30 mm

Plannummer:
AA5D BN-- 694-V1 Fensterbänke Nordseite
Menge: 3,000 St

**02.01.60 Herstellen, liefern und einbauen von inneren Fensterbänken 320 cm**
Einbauort:
1.OG Raum B.106,
2.OG Raum B.207

Fensterbankmaße:
Breite 160 mm, Länge '3200' mm, Stärke 24 mm

Befestigung Fensterbank/Konsolbrettmaße:
Höhe 160 mm, Länge 3200 mm, Stärke 30 mm

Plannummer:
AA5D BN-- 694-V1 Fensterbänke Nordseite
Menge: 2,000 St

**02.01.70 Herstellen, liefern und einbauen von inneren Fensterbänken 350 cm**
Einbauort:
EG Raum B.006, B.007
1.OG Raum B.107,
2.OG Raum B.207

Fensterbankmaße:
Breite 160 mm, Länge '3500' mm, Stärke 24 mm

Befestigung Fensterbank/Konsolbrettmaße:
Höhe 160 mm, Länge 3500 mm, Stärke 30 mm

Plannummer:
AA5D BN-- 694-V1 Fensterbänke Nordseite
Menge: 6,000 St

**02.01.80 Herstellen, liefern und einbauen von inneren Fensterbänken 680 cm**
jedoch als durchlaufendes Element über zwei Fenster.
Das Konsolenbrett soll nur in den Heizkörpernischen
angebracht werden, dazwischen soll die Fensterbank mit
einer
Vierkantleiste befestigt werden.

Einbauort:
EG Raum B.005,

Fensterbankmaße:
Breite 230 mm, Länge '6800' mm, Stärke 24 mm

Befestigung Fensterbank/Konsolbrettmaße:
Höhe 160 mm, Länge 1730 + 2730 mm,  Stärke 30 mm

Plannummer:
AA5D BN-- 693-V1 Fensterbänke Nordseite Brüstungskanal
Menge: 1,000 St

**02.01.90 Herstellen, liefern und einbauen von inneren Fensterbänken 925 cm**
jedoch als durchlaufendes Element über alle 3 Fenster.
Das Konsolenbrett soll nur in den Heizkörpernischen
angebracht und mit 24 mm Stärke ausgeführt werden.

Einbauort:
EG Raum B.016,
1.OG Raum B.119
2.OG Raum B.217

Fensterbankmaße:
Breite ca. 380 mm, Länge ca. '8000' mm, Stärke 24 mm

Befestigung Fensterbank/Konsolbrettmaße:
Höhe ca. 120 mm, Länge 3x ca. 2350 mm, Stärke 24 mm

Plannummer:
AA5D BN-- 692-V1 Fensterbänke Nordseite Neubau
Menge: 3,000 St

**02.01.100 Herstellen, liefern und einbauen von inneren Fensterbänken 105 cm**
jedoch aus feuchtebeständiger, lackierfähiger
mitteldichter
Holzfaserplatte (MDF.H) gemäß DIN EN 622-5, für den
Einsatz
in WC- und Sanitärräumen.

Ohne Konsolenbrett.

Sämtliche sichtbaren Oberflächen und Kanten mit einem
mehrschichtigen Lacksystem, bestehend aus geeigneter
Grundierung, Füller und deckender Schlussbeschichtung,
versehen.

Lackierung deckend,
Farbton im NCS-Farbsystem nach Wahl AG, einschließlich
intensiver und hochgesättigter Farbtöne.

Einbauort: WC´s Zwischenpodest
UG Raum B.-120,
EG Raum B.019,
1.OG Raum B.122

Fensterbankmaße:
Breite 160 mm, Länge '1050' mm, Stärke 25 mm
Menge: 3,000 St

**02.01.110 Herstellen, liefern und einbauen von inneren Fensterbänken 180 cm**
jedoch aus feuchtebeständiger, hochwertig
lackierfähiger
mitteldichter Holzfaserplatte (MDF.H) gemäß DIN EN
622-5, für
den Einsatz in WC- und Sanitärräumen.

Ohne Konsolenbrett.

Sämtliche sichtbaren Oberflächen und Kanten mit einem
mehrschichtigen Lacksystem, bestehend aus geeigneter
Grundierung, Füller und deckender Schlussbeschichtung,
versehen.

Lackierung deckend,
Farbton im NCS-Farbsystem nach Wahl AG, einschließlich
intensiver und hochgesättigter Farbtöne.

Einbauort: WC´s Zwischenpodest
UG Raum B.-121,
EG Raum B.020,
1.OG Raum B.123

Fensterbankmaße:
Breite 370 mm, Länge '1800' mm, Stärke 25 mm
Menge: 3,000 St

**02.01.120 Ausschnitte für ELT Dosen 68 mm**
Einmessen und passgenaues Herstellen von Ausschnitten
im
Konsolenbrett,
für bauseits gesetzte Elektro-Unterputzdosen in der
Brüstung.

Durchmesser 68 mm
Menge: 75,000 Stk

**02.01.130 Auschnitt / Fräsung für Luftauslass Heizkörper**
Ausschnitte / Fräsungen in Fensterbänken, an denen ein
Brüstungskanal befestigt wird, als Luftauslass über
Heizkörper,

Es sollen je 3 parallele Schlitze ausgefräst werden
mit einer
Breite von je 15 mm.
Länge der Fräsungen in Einzellängen von max. 30 cm,

Abrechnung je Laufmeter, bestehend aus 3 Schlitzen
Ausführung gemäß Zeichnung

Plannummer:
AA5D BN-- 693-V1 Fensterbänke Nordseite Brüstungskanal
Menge: 15,000 m

**02.01.140 Elastische Anschlussfugen**
Herstellen der elastischen Anschlussfugen zwischen
Innenfensterbänken und angrenzenden Fensterrahmen sowie
verputzten bzw. beschichteten Wandflächen.

Anschluss Fensterbank an Fensterrahmen:
Neutralvernetzendes Silikon, dauerelastisch,
Farbton nach Wahl AG.

Anschluss Fensterbank an Wand / Putz:
Überstreichbarer Acryl-Fugendichtstoff,
Farbton nach Wahl AG

Fugen gleichmäßig und sauber abziehen.
Menge: 140,000 m

**02.01.150 Schwerlast-Stahlwinkel**
Liefern und Montieren zusätzlicher, sichtbar
angeordneter
Tragkonsolen / L-Winkel aus Stahl zur Abstützung weit
auskragender Fensterbänke im Bereich von
Heizkörpernischen.

Oberfläche pulverbeschichtet,
Farbton nach RAL nach Wahl des AG.

Einschließlich aller erforderlichen Befestigungsmittel
zur
fachgerechten Verankerung im tragfähigen Untergrund
sowie
Befestigung der Fensterbank auf den Konsole

Maße LxHxB
ca. 120 x 120 x 20

Abrechnung je Stück Stahlwinkel
Menge: 70,000 m

#### Bereich 02.02 Fensterbänke Südseite

**Ausführungsbeschreibung 0002 Ausführung Fensterbänke Südseite**
*Ausführung Fensterbänke Südseite*
Fensterbank:
Innenfensterbank aus Birke Multiplex Sperrholz,
Materialstärke 24 mm, beidseitig mit HPL belegt,
Vorderkante
und Ecken abgerundet, Multiplex Kante sichtbar,
transparent
lackiert, seitlicher Anschluss jeweils mit
Ausklinkungen,
HPL Struktur und Farbe nach Wahl AG

Befestigung:
Befestigung durch Konsolenbrett/Plattenstreifen an
Brüstung
geschraubt,
Sichtbare Schraubenköpfe mit Kunststoffabdeckung in
Farbe
des HPL, Untergrund Gipskarton,
Konsolenbrett aus Birke Multiplex Sperrholz,
Materialstärke 30 mm, beidseitig mit HPL belegt, Kante
unten
sichtbar, transparent lackiert,
HPL Struktur und Farbe nach Wahl AG.
Die Fensterbank soll mit dem Konsolenbrett mit nicht
sichtbaren
Befestigungsmittel verbunden werden
Die Fensterbänke mit je ca. 250 cm Länge werden mit
geeigneten Verbindungsmitteln aneinandergestoßen. Die
Position der Stöße orientiert sich an den vorhandenen
Fensterstößen.

Ausführung gemäß Zeichnung

**02.02.10 Herstellen, liefern und einbauen von inneren Fensterbänken 585 cm**
Einbauort:
1.OG Raum B.114, B.116

Fensterbankmaße:
Breite 240 mm, Länge '5850' mm, Stärke 24 mm

Befestigung Fensterbank/Konsolbrettmaße:
Höhe 120 mm, Länge 5850 mm, Stärke 30 mm

Plannummer:
AA5D BS-- 691-V1 Fensterbänke Südseite
Menge: 2,000 St

**02.02.20 Herstellen, liefern und einbauen von inneren Fensterbänken 785 cm**
Einbauort:
1.OG Raum B.115,
2.OG Raum B.215

Fensterbankmaße:
Breite 240 mm, Länge '7850' mm, Stärke 24 mm

Befestigung Fensterbank/Konsolbrettmaße:
Höhe 120 mm, Länge 7850 mm, Stärke 30 mm

Plannummer:
AA5D BS-- 691-V1 Fensterbänke Südseite
Menge: 2,000 St

**02.02.30 Herstellen, liefern und einbauen von inneren Fensterbänken 965 cm**
Einbauort:
UG Raum B.-116,

Fensterbankmaße:
Breite 310 mm, Länge '9650' mm, Stärke 24 mm

Befestigung Fensterbank/Konsolbrettmaße:
Höhe 120 mm, Länge 9650 mm,  Stärke 30 mm

Plannummer:
AA5D BS-- 691-V1 Fensterbänke Südseite
Menge: 1,000 St

**02.02.40 Herstellen, liefern und einbauen von inneren Fensterbänken 980 cm**
Einbauort:
EG Raum B. 015,
1.OG Raum B.108, B.110, B.111
2.OG Raum B.209, B.211

Fensterbankmaße:
Breite 240 mm, Länge '9800' mm, Stärke 24 mm

Befestigung Fensterbank/Konsolbrettmaße:
Höhe 120 mm, Länge 9800 mm, Stärke 30 mm

Plannummer:
AA5D BS-- 691-V1 Fensterbänke Südseite
Menge: 6,000 St

**02.02.50 Herstellen, liefern und einbauen von inneren Fensterbänken 985 cm**
Einbauort:
1.OG Raum B.109,
2.OG Raum B.210, B.216

Fensterbankmaße:
Breite 240 mm, Länge '9850' mm, Stärke 24 mm

Befestigung Fensterbank/Konsolbrettmaße:
Höhe 120 mm, Länge 9850 mm, Stärke 30 mm

Plannummer:
AA5D BS-- 691-V1 Fensterbänke Südseite
Menge: 3,000 St

**02.02.60 Herstellen, liefern und einbauen von inneren Fensterbänken 1190 cm**
Einbauort:
2.OG Raum B.212

Fensterbankmaße:
Breite 240 mm, Länge '11900' mm, Stärke 24 mm

Befestigung Fensterbank/Konsolbrettmaße:
Höhe 120 mm, Länge 11900 mm, Stärke 30 mm

Plannummer:
AA5D BS-- 691-V1 Fensterbänke Südseite
Menge: 1,000 St

**02.02.80 Elastische Anschlussfugen**
Herstellen der elastischen Anschlussfugen zwischen
Innenfensterbänken und angrenzenden Fensterrahmen sowie
verputzten bzw. beschichteten Wandflächen.

Anschluss Fensterbank an Fensterrahmen:
Neutralvernetzendes Silikon, dauerelastisch,
Farbton nach Wahl AG.

Anschluss Fensterbank an Wand / Putz:
Überstreichbarer Acryl-Fugendichtstoff,
Farbton nach Wahl AG

Fugen gleichmäßig und sauber abziehen.
Menge: 140,000 m

#### Bereich 02.03 Fensterbänke Westseite

**Ausführungsbeschreibung 0003 Ausführung Fensterbänke Westseite**
*Ausführung Fensterbänke Westseite*
Fensterbank:
Innenfensterbank aus Birke Multiplex Sperrholz,
Materialstärke 24 mm, beidseitig mit HPL belegt,
Vorderkante
und Ecken abgerundet, Multiplex Kante sichtbar,
transparent
lackiert, seitlicher Anschluss jeweils mit
Ausklinkungen,
HPL Struktur und Farbe nach Wahl AG

Befestigung:
Befestigung durch Konsolenbrett/Plattenstreifen an
Brüstung
geschraubt,
Sichtbare Schraubenköpfe mit Kunststoffabdeckung in
Farbe
des HPL, Untergrund Mauerwerk,
Konsolenbrett aus Birke Multiplex Sperrholz,
Materialstärke beidseitig mit HPL belegt, Kante unten
sichtbar,
transparent lackiert,
HPL Struktur und Farbe nach Wahl AG.

Die Fensterbank soll mit dem Konsolenbrett mit nicht
sichtbaren
Befestigungsmittel verbunden werden.

Die Fensterbank besteht aufgrund der Länge aus zwei
Teilen
und wird mit geeigneten Verbindungsmitteln
aneinandergestoßen. Die Position des Stoßes orientiert
sich an
dem Fenster.

**02.03.10 Herstellen, liefern und einbauen von inneren Fensterbänken 305 cm**
Einbauort:
2.OG Raum B.216

Fensterbankmaße:
Breite 210 mm, Länge '3050' mm, Stärke 24 mm

Befestigung Fensterbank/Konsolbrettmaße:
Höhe 120 mm, Länge 3050 mm, Stärke 30 mm
Menge: 1,000 St

**02.03.20 Elastische Anschlussfugen**
Herstellen der elastischen Anschlussfugen zwischen
Innenfensterbänken und angrenzenden Fensterrahmen sowie
verputzten bzw. beschichteten Wandflächen.

Anschluss Fensterbank an Fensterrahmen:
Neutralvernetzendes Silikon, dauerelastisch,
Farbton nach Wahl AG.

Anschluss Fensterbank an Wand / Putz:
Überstreichbarer Acryl-Fugendichtstoff,
Farbton nach Wahl AG

Fugen gleichmäßig und sauber abziehen.
Menge: 4,000 m

### Titel 03 Stundenlohnarbeiten

**03.10 Vorarbeiter-in sämtliche Kosten/Zuschläge**
STLB-Bau 2025-04 091
Stundenlohnarbeiten durch Vorarbeiter/-in
der Verrechnungssatz für die jeweilige Arbeitskraft
umfasst
sämtliche Aufwendungen wie Lohn- und Gehaltskosten,
Lohn-
und Gehaltsnebenkosten, Zuschläge, lohngebundene und
lohnabhängige Kosten, sonstige Sozialkosten,
Gemeinkosten,
Wagnis und Gewinn.
Menge: 20,000 h

**03.20 Baufacharbeiter-in sämtliche Kosten/Zuschläge**
STLB-Bau 2025-04 091
Stundenlohnarbeiten durch Baufacharbeiter/-in
der Verrechnungssatz für die jeweilige Arbeitskraft
umfasst
sämtliche Aufwendungen wie Lohn- und Gehaltskosten,
Lohn-
und Gehaltsnebenkosten, Zuschläge, lohngebundene und
lohnabhängige Kosten, sonstige Sozialkosten,
Gemeinkosten,
Wagnis und Gewinn.
Menge: 20,000 h

**03.30 Bauhelfer/-in sämtliche Kosten/Zuschläge**
STLB-Bau 2026-04 091
Stundenlohnarbeiten durch Bauhelfer/-in
der Verrechnungssatz für die jeweilige Arbeitskraft
umfasst
sämtliche Aufwendungen wie Lohn- und Gehaltskosten,
Lohn-
und Gehaltsnebenkosten, Zuschläge, lohngebundene und
lohnabhängige Kosten, sonstige Sozialkosten,
Gemeinkosten,
Wagnis und Gewinn.
Menge: 20,000 h

USt %: 19,00
